# Batterie pour 14 bouteilles (7 de service et 7 de réserve)

- Propriété du fichier: CYPE INGENIEROS, S.A.
- Format: FIEBDC-3/2002
- Devise: EUR
- Coûts indirects: 3.00 %
- Frais généraux: 13.00 %
- Bénéfice: 6.00 %
- TVA: 20.00 %

**TGR010** U Batterie pour 14 bouteilles (7 de service et 7 de réserve), modèle I-350 "REPSOL", de 35 kg de capacité unitaire de gaz de pétrole liquéfiés (GPL), avec des lyres, des clapets de non retour, un collecteur, un inverseur automatique, un limiteur de pression et une vanne porte-manomètre. Comprend les accessoires de connexion et les éléments de fixation.
Batterie pour 14 bouteilles (7 de service et 7 de réserve), modèle I-350 "REPSOL", de 35 kg de capacité unitaire de gaz de pétrole liquéfiés (GPL), avec des lyres, des clapets de non retour, un collecteur, un inverseur automatique, un limiteur de pression et une vanne porte-manomètre. Comprend les accessoires de connexion et les éléments de fixation.
Inclut: Implantation. Montage, connexion et contrôle de son bon fonctionnement.
Critère pour le métré: Nombre d'unités prévues, selon documentation graphique du Projet.
Critère pour le mémoire: On mesurera le nombre d'unités réellement exécutées selon les spécifications du Projet.
Critère d'évaluation économique: Le prix ne comprend pas les bouteilles de gaz de pétrole liquéfiés (GPL).

| Code | U | Désignation | Quantité | Prix | Montant |
|---|---|---|---|---|---|
| mt43bbg030a | U | Lyre de 420 mm de longueur, pour gaz de pétrole liquéfiés (GPL). (matériau) | 8.000 | 6.27 | 50.16 |
| mt43bbg030c | U | Lyre de 700 mm de longueur, pour gaz de pétrole liquéfiés (GPL). (matériau) | 6.000 | 7.91 | 47.46 |
| mt43bbg040 | U | Clapet de non retour de filet métrique femelle-mâle de 20 mm de diamètre et 150 mm de longueur, avec joint. (matériau) | 14.000 | 2.36 | 33.04 |
| mt43bbg010l | U | Collecteur métallique, pour 14 bouteilles de gaz de pétrole liquéfiés (GPL) (7 de service et 7 de réserve), placées en quinconce. (matériau) | 1.000 | 169.93 | 169.93 |
| mt43bbg020 | U | Inverseur automatique, de 10 kg/h de débit nominal, 1,5 bar de pression de sortie en service et 0,8 bar de pression de sortie en réserve, pour changement de bouteilles sans interruption du service de gaz, selon NF EN 13786. (matériau) | 1.000 | 59.13 | 59.13 |
| mt43bbg050 | U | Limiteur de pression, de 10 kg/h de débit nominal et 1,75 bar de pression de sortie. (matériau) | 1.000 | 25.59 | 25.59 |
| mt43bbg080 | U | Vanne porte-manomètre de filet cylindrique GAS femelle-mâle de 1/4" de diamètre, PN=25 bar, avec couvercle. (matériau) | 1.000 | 17.73 | 17.73 |
| mo010 | h | Compagnon professionnel III/CP2 installateur de gaz. (main-d'œuvre) | 5.265 | 26.37 | 138.84 |
| mo109 | h | Ouvrier professionnel II/OP installateur de gaz. (main-d'œuvre) | 5.265 | 22.62 | 119.09 |
| % | % | Frais de chantier des unités d'ouvrage | 2 % | 660.97 | 13.22 |
|  |  | Coûts directs |  |  | 674.19 |
